# Sistema de captació solar tèrmica per a instal·lació individual, sobre coberta inclinada

- Propietat de l'arxiu: CYPE INGENIEROS, S.A.
- Format: FIEBDC-3/2002
- Divisa: EUR
- Costos indirectes: 3.00 %
- IVA: 21.00 %

## I Instal·lacions

### IC Calefacció, refrigeració, climatització i A.C.S.

#### ICB Captació solar

**ICB006** U Sistema de captació solar tèrmica per a instal·lació individual, sobre coberta inclinada.
Captador solar tèrmic complet, partit, per a instal·lació individual, per a col·locació sobre coberta inclinada, format per: dos panells de 2320x1930x90 mm en conjunt, superfície útil total 4,04 m², rendiment òptic: 0,819 i coeficient de pèrdues primari 4,227 W/m²K, segons UNE-EN 12975-2; superfície absorbent i conductes de coure; coberta protectora de vidre de 4 mm d'espessor; dipòsit de 300 l, amb un serpentí; grup de bombament individual amb vas d'expansió de 18 l i vas preexpansió; centraleta solar tèrmica programable; kit de muntatge per a dos panells sobre coberta inclinada; doble te sonda-purgador i purgador automàtic d'aire. Inclús líquid de reblert per a captador solar tèrmic. Totalment muntat, connexionat i provat.
Inclou: Replanteig del conjunt. Col·locació de l'estructura de suport. Col·locació i fixació dels panells sobre l'estructura suport. Col·locació del sistema d'acumulació solar. Connexionat amb la xarxa de conducció d'aigua. Ompliment del circuit.
Criteri d'amidament de projecte: Nombre d'unitats previstes, segons documentació gràfica de Projecte.
Criteri de mesura d'obra: Es mesurarà el nombre d'unitats realment executades segons especificacions de Projecte.

| Codi | Ut | Descripció | Rendiment | Preu | Import |
|---|---|---|---|---|---|
| mt38csg010fn | U | Captador solar tèrmic complet, partit, per a instal·lació individual, per a col·locació sobre coberta inclinada, format per: dos panells de 2320x1930x90 mm en conjunt, superfície útil total 4,04 m², rendiment òptic: 0,819 i coeficient de pèrdues primari 4,227 W/m²K, segons UNE-EN 12975-2; superfície absorbent i conductes de coure; coberta protectora de vidre de 4 mm d'espessor; dipòsit de 300 l, amb un serpentí; grup de bombament individual amb vas d'expansió de 18 l i vas preexpansió; centraleta solar tèrmica programable; kit de muntatge per a dos panells sobre coberta inclinada; doble te sonda-purgador i purgador automàtic d'aire. (material) | 1.000 | 2759.64 | 2759.64 |
| mt38csg011d | U | Fixacions per a captador solar tèrmic de dos panells, sobre teula. (material) | 1.000 | 99.45 | 99.45 |
| mt38csg100 | l | Solució agua-glicol per a replè de captador solar tèrmic, per a una temperatura de treball de -28°C a +200°C. (material) | 2.720 | 4.00 | 10.88 |
| mo009 | h | Oficial 1ª instal·lador de captadors solars. (mà d'obra) | 5.395 | 28.39 | 153.16 |
| mo108 | h | Ajudant instal·lador de captadors solars. (mà d'obra) | 5.395 | 24.43 | 131.80 |
| % | % | Costos directes complementaris | 2 % | 3154.93 | 63.10 |
|  |  | Costos directes |  |  | 3218.03 |
