# Caldera a gas, domèstica, convencional, mural, per a calefacció i A.C.S

- Propietat de l'arxiu: CYPE INGENIEROS, S.A.
- Format: FIEBDC-3/2002
- Divisa: EUR
- Costos indirectes: 3.00 %
- IVA: 21.00 %

## I Instal·lacions

### IC Calefacció, refrigeració, climatització i A.C.S.

#### ICG Calderes a gas

**ICG032** U Caldera a gas, domèstica, convencional, mural, per a calefacció i A.C.S.
Caldera mural a gas N, per a calefacció i A.C.S. instantània, càmera de combustió estanca i tir natural, model Ceraclass Star ZWA24-3K 23 "JUNKERS", potència nominal 24 kW, potència de calefacció 24 kW, potència d'A.C.S. 24 kW, rendiment en calefacció 77%, rendiment en A.C.S. 72%, eficiència energètica classe C en calefacció, eficiència energètica classe B en A.C.S., perfil de consum XL, cabal específic d'A.C.S. segons UNE-EN 625 de 11 l/min, potència sonora 52 dBA, dimensions 865x400x385 mm, pes 34 kg, encesa electrònica i seguretat per ionització, sense flama pilot, amb plantilla de muntatge, amb termòstat, model TR 12. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cmj002c | U | Caldera mural a gas N, per a calefacció i A.C.S. instantània, càmera de combustió estanca i tir natural, model Ceraclass Star ZWA24-3K 23 "JUNKERS", potència nominal 24 kW, potència de calefacció 24 kW, potència d'A.C.S. 24 kW, rendiment en calefacció 77%, rendiment en A.C.S. 72%, eficiència energètica classe C en calefacció, eficiència energètica classe B en A.C.S., perfil de consum XL, cabal específic d'A.C.S. segons UNE-EN 625 de 11 l/min, potència sonora 52 dBA, dimensions 865x400x385 mm, pes 34 kg, encesa electrònica i seguretat per ionització, sense flama pilot, amb plantilla de muntatge. (material) | 1.000 | 1215.00 | 1215.00 |
| mt38scj010b | U | Termòstat, model TR 12 "JUNKERS", tot/res, alimentació a 230 V. (material) | 1.000 | 26.00 | 26.00 |
| mt35aia010a | m | Tub corbable de PVC, corrugat, de color negre, de 16 mm de diàmetre nominal, per a canalització encastada en obra de fàbrica (parets i sostres). Resistència a la compressió 320 N, resistència a l'impacte 1 joule, temperatura de treball -5°C fins 60°C, amb grau de protecció IP545 segons UNE 20324, no propagador de la flama. Segons UNE-EN 61386-1 i UNE-EN 61386-22. (material) | 3.000 | 0.37 | 1.11 |
| mt35cun020a | m | Cable unipolar H07Z1-K (AS), sent la seva tensió assignada de 450/750 V, reacció al foc classe Cca-s1a,d1,a1 segons UNE-EN 50575, amb conductor multifilar de coure classe 5 (-K) de 1,5 mm² de secció, amb aïllament de compost termoplàstic a força de poliolefina lliure de halògens amb baixa emissió de fums i gasos corrosius (Z1). Segons UNE 211025. (material) | 24.000 | 0.41 | 9.84 |
| mt38www012 | U | Material auxiliar per a instal·lacions de calefacció i A.C.S. (material) | 1.000 | 2.10 | 2.10 |
| mo004 | h | Oficial 1ª calefactor. (mà d'obra) | 3.597 | 28.39 | 102.12 |
| mo103 | h | Ajudant calefactor. (mà d'obra) | 3.597 | 24.43 | 87.87 |
| % | % | Costos directes complementaris | 2 % | 1444.04 | 28.88 |
|  |  | Costos directes |  |  | 1472.92 |
