# Vas d'expansió per a circuit de calefacció

- Propietat de l'arxiu: CYPE INGENIEROS, S.A.
- Format: FIEBDC-3/2002
- Divisa: EUR
- Costos indirectes: 3.00 %
- IVA: 21.00 %

## I Instal·lacions

### IC Calefacció, refrigeració, climatització i A.C.S.

#### ICS Sistemes de conducció d'aigua

**ICS040** U Vas d'expansió per a circuit de calefacció.
Vas d'expansió, model SAG 25 Gris "JUNKERS", capacitat 25 l, especial per a aplicacions d'energia solar tèrmica. Inclús manòmetre i elements de muntatge i connexió necessaris per al seu correcte funcionament.
Inclou: Replanteig. Col·locació. Connexió a la xarxa de distribució. Comprovació del seu correcte funcionament.
Criteri d'amidament de projecte: Nombre d'unitats previstes, segons documentació gràfica de Projecte.
Criteri de mesura d'obra: Es mesurarà el nombre d'unitats realment executades segons especificacions de Projecte.

| Codi | Ut | Descripció | Rendiment | Preu | Import |
|---|---|---|---|---|---|
| mt38csj110b | U | Vas d'expansió, model SAG 25 Gris "JUNKERS", capacitat 25 l, especial per a aplicacions d'energia solar tèrmica. (material) | 1.000 | 89.00 | 89.00 |
| mt38csj115a | U | Connexió i suport per a vasos d'expansió, model AAS 1 "JUNKERS". (material) | 1.000 | 74.00 | 74.00 |
| mt42www040 | U | Manòmetre amb bany de glicerina i diàmetre d'esfera de 100 mm, amb presa vertical, per a muntatge roscat de 1/2", escala de pressió de 0 a 5 bar. (material) | 1.000 | 43.29 | 43.29 |
| mo004 | h | Oficial 1ª calefactor. (mà d'obra) | 0.959 | 28.39 | 27.23 |
| mo103 | h | Ajudant calefactor. (mà d'obra) | 0.959 | 24.43 | 23.43 |
| % | % | Costos directes complementaris | 2 % | 256.95 | 5.14 |
|  |  | Costos directes |  |  | 262.09 |
