# Acumulador per a calefacció i climatització

- Propietat de l'arxiu: CYPE INGENIEROS, S.A.
- Format: FIEBDC-3/2002
- Divisa: EUR
- Costos indirectes: 3.00 %
- IVA: 21.00 %

## I Instal·lacions

### IC Calefacció, refrigeració, climatització i A.C.S.

#### ICS Sistemes de conducció d'aigua

**ICS065** U Acumulador per a calefacció i climatització.
Acumulador d'acer al carboni, model G-600-I "JUNKERS", de terra, 600 l, eficiència energètica classe C, altura 1730 mm, diàmetre 770 mm, aïllament d'escuma rígida de poliuretà injectat en motllo, lliure de CFC, acabat exterior amb folre embuatat desmuntable. Inclús vàlvules de tall, elements de muntatge i accessoris necessaris per al seu correcte funcionament.
Inclou: Replanteig. Col·locació. Connexionat. Comprovació del seu correcte funcionament.
Criteri d'amidament de projecte: Nombre d'unitats previstes, segons documentació gràfica de Projecte.
Criteri de mesura d'obra: Es mesurarà el nombre d'unitats realment executades segons especificacions de Projecte.

| Codi | Ut | Descripció | Rendiment | Preu | Import |
|---|---|---|---|---|---|
| mt38csj205e | U | Acumulador d'acer al carboni, model G-600-I "JUNKERS", de terra, 600 l, eficiència energètica classe C, altura 1730 mm, diàmetre 770 mm, aïllament d'escuma rígida de poliuretà injectat en motllo, lliure de CFC, acabat exterior amb folre embuatat desmuntable. (material) | 1.000 | 1620.00 | 1620.00 |
| mt37sve010i | U | Vàlvula d'esfera de llautó niquelat per roscar de 3". (material) | 4.000 | 114.34 | 457.36 |
| mt38www010 | U | Material auxiliar per instal·lacions de calefacció. (material) | 1.000 | 1.68 | 1.68 |
| mo004 | h | Oficial 1ª calefactor. (mà d'obra) | 1.319 | 28.39 | 37.45 |
| mo103 | h | Ajudant calefactor. (mà d'obra) | 1.319 | 24.43 | 32.22 |
| % | % | Costos directes complementaris | 2 % | 2148.71 | 42.97 |
|  |  | Costos directes |  |  | 2191.68 |
