# Equip aire-aigua bomba de calor reversible

- Propietat de l'arxiu: CYPE INGENIEROS, S.A.
- Format: FIEBDC-3/2002
- Divisa: EUR
- Costos indirectes: 3.00 %
- IVA: 21.00 %

## I Instal·lacions

### IC Calefacció, refrigeració, climatització i A.C.S.

#### ICV Unitats centralitzades per a calefacció, refrigeració, climatització i A.C.S.

**ICV017** U Equip aire-aigua bomba de calor reversible.
Equip per a calefacció i refrigeració, Supraeco Hydro "JUNKERS", format per unitat exterior bomba de calor aire-aigua reversible, model Supraeco Hydro SAO 40-2s i mòdul hidràulic d'interior per a calefacció per resistència elèctrica i refrigeració en combinació amb unitat exterior bomba de calor, model Supraeco Hydro ACE 8, amb termòstat, model CR10 H, amb mòdul de control per a un circuit de calefacció, model MM100, amb grup de bombament per a un circuit de calefacció, amb bomba de circulació electrònica Yonos Para RS25/6, model HS 25/6. Inclús elements antivibratoris de terra. Totalment muntat, connexionat i posat en marxa per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42jun030a | U | Unitat exterior bomba de calor aire-aigua reversible, model Supraeco Hydro SAO 40-2s "JUNKERS", per a gas R-410A, amb compressor tipus DC Inverter, alimentació monofàsica (230V/50Hz), potència calorífica màxima 5 kW, COP 4,57 (temperatura de bulb humit de l'aire exterior 7°C, temperatura de sortida de l'aigua 35°C), potència frigorífica màxima 5,9 kW, EER 4,23 (temperatura de bulb sec de l'aire exterior 35°C, temperatura de sortida de l'aigua 18°C), classe d'eficiència energètica A++, pressió sonora 54 dBA, rang de funcionament en calefacció des de -20 fins a 35°C, rang de funcionament en refrigeració des de 15 fins a 45°C, temperatura mínima d'impulsió 7°C, temperatura màxima d'impulsió 62°C, dimensions 1380x930x440 mm, pes 75 kg. (material) | 1.000 | 4765.00 | 4765.00 |
| mt42jun036a | U | Mòdul hidràulic d'interior per a calefacció per resistència elèctrica i refrigeració en combinació amb unitat exterior bomba de calor, model Supraeco Hydro ACE 8 "JUNKERS", classe d'eficiència energètica A++, resistència elèctrica de 2, 4, 6 i 9 kW, vas d'expansió de 10 litres, pressió màxima de calefacció 3 bar, dimensions 700x485x386 mm, pes 35 kg. (material) | 1.000 | 1835.00 | 1835.00 |
| mt38scj009b | U | Termòstat, model CR10 H "JUNKERS", modulant, amb sonda d'humitat i pantalla digital. (material) | 1.000 | 56.00 | 56.00 |
| mt38cqj600e | U | Grup de bombament per a un circuit de calefacció, amb bomba de circulació electrònica Yonos Para RS25/6, model HS 25/6 "JUNKERS", de 278x290x190 mm, amb connexions de 25 mm de diàmetre. (material) | 1.000 | 492.00 | 492.00 |
| mt37sve010d | U | Vàlvula d'esfera de llautó niquelat per roscar de 1". (material) | 2.000 | 12.15 | 24.30 |
| mt42www080 | U | Kit d'amortidors antivibració de terra, format per quatre amortidors de cautxú, amb els seus cargols, rosques i volanderes corresponents. (material) | 1.000 | 8.00 | 8.00 |
| mo005 | h | Oficial 1ª instal·lador de climatització. (mà d'obra) | 2.614 | 28.39 | 74.21 |
| mo104 | h | Ajudant instal·lador de climatització. (mà d'obra) | 2.614 | 24.43 | 63.86 |
| % | % | Costos directes complementaris | 2 % | 7318.37 | 146.37 |
|  |  | Costos directes |  |  | 7464.74 |
