# Unitat aire-aigua, bomba de calor, per a producció d'A.C.S

- Propietat de l'arxiu: CYPE INGENIEROS, S.A.
- Format: FIEBDC-3/2002
- Divisa: EUR
- Costos indirectes: 3.00 %
- IVA: 21.00 %

## I Instal·lacions

### IC Calefacció, refrigeració, climatització i A.C.S.

#### ICV Unitats centralitzades per a calefacció, refrigeració, climatització i A.C.S.

**ICV050** U Unitat aire-aigua, bomba de calor, per a producció d'A.C.S..
Bomba de calor per a producció d'A.C.S., aire-aigua, per a gas R-134a, model Supraeco W SWO 270-3 "JUNKERS", per a instal·lació en interior, amb interfície d'usuari amb pantalla LCD i control digital, potència calorífica nominal de 2 kW, COP = 3,77, acumulador d'A.C.S. d'acer vitrificat de 270 litres, perfil de consum XL, dimensions 1835x700x735 mm, resistència elèctrica de suport de 2 kW, alimentació monofàsica a 230 V, pressió sonora 40 dBA, límits operatius: entrada d'aire entre -10°C i 35°C, sortida d'aigua a 60°C (70°C amb la resistència elèctrica de suport), material auxiliar per a muntatge i subjecció a l'obra d'els conductes de ventilació. Inclús material auxiliar per a muntatge i subjecció a l'obra d'els conductes de ventilació. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42jun010d | U | Bomba de calor per a producció d'A.C.S., aire-aigua, per a gas R-134a, model Supraeco W SWO 270-3 "JUNKERS", per a instal·lació en interior, amb interfície d'usuari amb pantalla LCD i control digital, potència calorífica nominal de 2 kW, COP = 3,77, acumulador d'A.C.S. d'acer vitrificat de 270 litres, perfil de consum XL, dimensions 1835x700x735 mm, resistència elèctrica de suport de 2 kW, alimentació monofàsica a 230 V, pressió sonora 40 dBA, límits operatius: entrada d'aire entre -10°C i 35°C, sortida d'aigua a 60°C (70°C amb la resistència elèctrica de suport). (material) | 1.000 | 2410.00 | 2410.00 |
| mt37sve010d | U | Vàlvula d'esfera de llautó niquelat per roscar de 1". (material) | 1.000 | 12.15 | 12.15 |
| mt37sve010c | U | Vàlvula d'esfera de llautó niquelat per roscar de 3/4". (material) | 1.000 | 7.30 | 7.30 |
| mo005 | h | Oficial 1ª instal·lador de climatització. (mà d'obra) | 0.959 | 28.39 | 27.23 |
| mo104 | h | Ajudant instal·lador de climatització. (mà d'obra) | 0.959 | 24.43 | 23.43 |
| % | % | Costos directes complementaris | 2 % | 2480.11 | 49.60 |
|  |  | Costos directes |  |  | 2529.71 |
