# Termos elèctric

- Propietat de l'arxiu: CYPE Ingenieros S.A.
- Format: FIEBDC-3/2016
- Programa: Generador de preus de la construcció. CYPE Ingenieros, S.A.
- Data: 09/03/2024
- Divisa: EUR
- Costos indirectes: 3 %
- IVA: 21 %

## I Instal·lacions

### IC Calefacció, refrigeració, climatització i A.C.S.

#### ICA Aigua calenta

**ICA010** U Termos elèctric.
Termos elèctric per al servei d'A.C.S., model Elacell Excellence 4000 ES 080 6 JU EDWVB "JUNKERS", instal·lació mural vertical, resistència blindada, capacitat 75 l, potència 2 kW, eficiència energètica classe B, perfil de consum M, de 823 mm d'altura i 457 mm de diàmetre, pes 20 kg, amb panell de comandaments amb display digital amb indicació de la potència i de codi d'avaria, funció Smart que adapta el funcionament del termo a l'estil de vida de l'usuari per optimitzar el consum d'energia i mode vacances. Inclús suport i ancoratges de fixació a parament, vàlvula de seguretat antiretorn, claus de tall d'esfera, tirantets flexibles, tant a l'entrada d'aigua com a la sortida. Totalment muntat, connexionat i provat.
Inclou: Replanteig de l'aparell. Fixació en parament mitjançant elements d'ancoratge. Col·locació de l'aparell i accessoris. Connexionat amb les xarxes de conducció d'aigua, elèctrica i de terra. Posada en marxa.
Criteri d'amidament de projecte: Nombre d'unitats previstes, segons documentació gràfica de Projecte.
Criteri de mesura d'obra: Es mesurarà el nombre d'unitats realment executades segons especificacions de Projecte.

| Codi | Ut | Descripció | Rendiment | Preu | Import |
|---|---|---|---|---|---|
| mt38tej028e | U | Termos elèctric per al servei d'A.C.S., model Elacell Excellence 4000 ES 080 6 JU EDWVB "JUNKERS", instal·lació mural vertical, resistència blindada, capacitat 75 l, potència 2 kW, eficiència energètica classe B, perfil de consum M, de 823 mm d'altura i 457 mm de diàmetre, pes 20 kg, amb panell de comandaments amb display digital amb indicació de la potència i de codi d'avaria, funció Smart que adapta el funcionament del termo a l'estil de vida de l'usuari per optimitzar el consum d'energia i mode vacances. (material) | 1 | 400 | 400.000 |
| mt38tew010a | U | Tirantet flexible de 20 cm i 1/2" de diàmetre. (material) | 2 | 8 | 16.000 |
| mt37sve010b | U | Vàlvula d'esfera de llautó niquelat per roscar de 1/2". (material) | 2 | 4.95 | 9.900 |
| mt37svs050a | U | Vàlvula de seguretat antiretorn, de llautó cromat, amb rosca de 1/2" de diàmetre, tarada a 8 bar de pressió, amb maneta de purga. (material) | 1 | 6.24 | 6.240 |
| mt38www011 | U | Material auxiliar per a instal·lacions d'A.C.S. (material) | 1 | 1.45 | 1.450 |
| mo008 | h | Oficial 1ª lampista. (mà d'obra) | 0.959 | 29.34 | 28.137 |
| mo107 | h | Ajudant lampista. (mà d'obra) | 0.959 | 25.25 | 24.215 |
| % | % | Costos directes complementaris | 2 % | 485.942 | 9.719 |
|  |  | Costos directes |  |  | 495.661 |

## Recursos

**mt38tej028e** U Termos elèctric per al servei d'A.C.S
Dades tècniques: Cost energètic 1050.813 MJ; Emissió de CO2 72.031 kg
Residus:
- embalatge: re150101 Envasos de paper i cartró. (component de residu); rendiment 1.413 kg; Codi LER 15 01 01; Massa de l'element 1 kg; Volum 0.001333 m3

**mt37sve010b** U Vàlvula d'esfera de llautó niquelat per roscar de 1/2"
Dades tècniques: Cost energètic 509.569 MJ; Emissió de CO2 34.281 kg
Residus:
- embalatge: re150101 Envasos de paper i cartró; rendiment 0.072 kg

**mt37svs050a** U Vàlvula de seguretat antiretorn
Dades tècniques: Cost energètic 11.986 MJ; Emissió de CO2 0.864 kg
Residus:
- embalatge: re150101 Envasos de paper i cartró; rendiment 0.072 kg
