# Sistema de captació solar tèrmica per a instal·lació individual, sobre coberta plana

- Propietat de l'arxiu: CYPE Ingenieros S.A.
- Format: FIEBDC-3/2016
- Programa: Generador de preus de la construcció. CYPE Ingenieros, S.A.
- Data: 25/10/2023
- Divisa: EUR
- Costos indirectes: 3 %
- IVA: 21 %

## I Instal·lacions

### IC Calefacció, refrigeració, climatització i A.C.S.

#### ICB Captació solar

**ICB005** U Sistema de captació solar tèrmica per a instal·lació individual, sobre coberta plana.
Captador solar tèrmic complet, partit, per a instal·lació individual, per a col·locació sobre coberta plana, format per: dos panells de 2320x1930x90 mm en conjunt, superfície útil total 4,04 m², rendiment òptic: 0,819 i coeficient de pèrdues primari 4,227 W/m²K, segons UNE-EN 12975-2; superfície absorbent i conductes de coure; coberta protectora de vidre de 4 mm d'espessor; dipòsit de 300 l, amb un serpentí; grup de bombament individual amb vas d'expansió de 18 l i vas preexpansió; centraleta solar tèrmica programable; kit de muntatge per a dos panells sobre coberta plana; doble te sonda-purgador i purgador automàtic d'aire. Inclús líquid de reblert per a captador solar tèrmic. Totalment muntat, connexionat i provat.
Inclou: Replanteig del conjunt. Col·locació de l'estructura de suport. Col·locació i fixació dels panells sobre l'estructura suport. Col·locació del sistema d'acumulació solar. Connexionat amb la xarxa de conducció d'aigua. Ompliment del circuit.
Criteri d'amidament de projecte: Nombre d'unitats previstes, segons documentació gràfica de Projecte.
Criteri de mesura d'obra: Es mesurarà el nombre d'unitats realment executades segons especificacions de Projecte.

| Codi | Ut | Descripció | Rendiment | Preu | Import |
|---|---|---|---|---|---|
| mt38csg010bj | U | Captador solar tèrmic complet, partit, per a instal·lació individual, per a col·locació sobre coberta plana, format per: dos panells de 2320x1930x90 mm en conjunt, superfície útil total 4,04 m², rendiment òptic: 0,819 i coeficient de pèrdues primari 4,227 W/m²K, segons UNE-EN 12975-2; superfície absorbent i conductes de coure; coberta protectora de vidre de 4 mm d'espessor; dipòsit de 300 l, amb un serpentí; grup de bombament individual amb vas d'expansió de 18 l i vas preexpansió; centraleta solar tèrmica programable; kit de muntatge per a dos panells sobre coberta plana; doble te sonda-purgador i purgador automàtic d'aire. (material) | 1 | 2822.04 | 2822.040 |
| mt38csg100 | l | Solució agua-glicol per a replè de captador solar tèrmic, per a una temperatura de treball de -28°C a +200°C. (material) | 2.72 | 4 | 10.880 |
| mo009 | h | Oficial 1ª instal·lador de captadors solars. (mà d'obra) | 5.395 | 28.39 | 153.164 |
| mo108 | h | Ajudant instal·lador de captadors solars. (mà d'obra) | 5.395 | 24.43 | 131.800 |
| % | % | Costos directes complementaris | 2 % | 3117.884 | 62.358 |
|  |  | Costos directes |  |  | 3180.242 |

## Recursos

**mt38csg010bj** U Captador solar tèrmic complet
Dades tècniques: Cost energètic 6872.744 MJ; Emissió de CO2 338.921 kg
Residus:
- embalatge: re150101 Envasos de paper i cartró. (component de residu); rendiment 2.863 kg; Codi LER 15 01 01; Massa de l'element 1 kg; Volum 0.001333 m3
