# Captador solar tèrmic per a instal·lació col·lectiva, sobre coberta inclinada

- Propietat de l'arxiu: CYPE Ingenieros S.A.
- Format: FIEBDC-3/2016
- Programa: Generador de preus de la construcció. CYPE Ingenieros, S.A.
- Data: 31/07/2023
- Divisa: EUR
- Costos indirectes: 3 %
- IVA: 21 %

## I Instal·lacions

### IC Calefacció, refrigeració, climatització i A.C.S.

#### ICB Captació solar

**ICB011** U Captador solar tèrmic per a instal·lació col·lectiva, sobre coberta inclinada.
Captador solar tèrmic format per bateria de 2 mòduls, compost cadascun d'ells d'un captador solar tèrmic pla, model Excellence FKT-2 S "JUNKERS", amb panell de muntatge vertical de 1175x2170x87 mm, superfície útil: 2,426 m², rendiment òptic: 0,794, coeficient de pèrdues primari 3,863 W/m²K i coeficient de pèrdues secundari 0,013 W/m²K², segons UNE-EN 12975-2, compost de: caixa de fibra de vidre amb xapa posterior d'acer galvanitzat i cantonades de plàstic, coberta protectora de vidre, absorbidor de coure i alumini amb tractament selectiu (PVD), aïllament tèrmic de llana mineral de 55 mm d'espessor, circuit hidràulic de doble serpentí, unions mitjançant maneguets flexibles amb abraçadores d'ajustament ràpid, col·locats sobre estructura suport per a coberta inclinada. Inclús accessoris de muntatge i fixació, conjunt de connexions hidràuliques entre captadors solars tèrmics, líquid de reblert per a captador solar tèrmic, vàlvula de seguretat, purgador, vàlvules de tall i altres accessoris. Totalment muntat, connexionat i provat.
Inclou: Replanteig del conjunt. Col·locació de l'estructura de suport. Col·locació i fixació dels panells sobre l'estructura suport. Connexionat amb la xarxa de conducció d'aigua. Ompliment del circuit.
Criteri d'amidament de projecte: Nombre d'unitats previstes, segons documentació gràfica de Projecte.
Criteri de mesura d'obra: Es mesurarà el nombre d'unitats realment executades segons especificacions de Projecte.

| Codi | Ut | Descripció | Rendiment | Preu | Import |
|---|---|---|---|---|---|
| mt38csj010a | U | Captador solar tèrmic pla, model Excellence FKT-2 S "JUNKERS", amb panell de muntatge vertical de 1175x2170x87 mm, superfície útil: 2,426 m², rendiment òptic: 0,794, coeficient de pèrdues primari 3,863 W/m²K i coeficient de pèrdues secundari 0,013 W/m²K², segons UNE-EN 12975-2, compost de: caixa de fibra de vidre amb xapa posterior d'acer galvanitzat i cantonades de plàstic, coberta protectora de vidre, absorbidor de coure i alumini amb tractament selectiu (PVD), aïllament tèrmic de llana mineral de 55 mm d'espessor, circuit hidràulic de doble serpentí, unions mitjançant maneguets flexibles amb abraçadores d'ajustament ràpid. (material) | 2 | 845 | 1690.000 |
| mt38csj028b | U | Estructura suport, model AV 2-2 "JUNKERS", per a captador solar tèrmic, per a 2 panells, en coberta inclinada. (material) | 1 | 107 | 107.000 |
| mt38csj031a | U | Joc de fixacions, model FKA 3-2 "JUNKERS", per a coberta inclinada de teula corba o mixta, per a suports de captador solar tèrmic. (material) | 2 | 49 | 98.000 |
| mt38csj040a | U | Kit de connexions hidràuliques, model FS 19-2 "JUNKERS", per a captadors solars tèrmics de la gamma Excellence, en teulada. (material) | 1 | 150 | 150.000 |
| mt38csj120a | U | Purgador automàtic, model ELT 6 "JUNKERS", especial per a aplicacions d'energia solar tèrmica, equipat amb vàlvula d'esfera i càmera d'acumulació de vapor. (material) | 1 | 81 | 81.000 |
| mt38csj070b | U | Vàlvula de seguretat, model VS 6 "JUNKERS", especial per a aplicacions d'energia solar tèrmica, de 6 bar, per a una temperatura de treball de -30°C a +160°C. (material) | 1 | 44 | 44.000 |
| mt38csj050a | U | Bidó de 10 l, model WTF 10 S "JUNKERS", de solució agua-glicol (glicol 30%, agua 70%), per a replè de captador solar tèrmic, per a una temperatura de treball de fins -15°C. (material) | 0.322 | 51 | 16.422 |
| mt37sve010d | U | Vàlvula d'esfera de llautó niquelat per roscar de 1". (material) | 2 | 12.15 | 24.300 |
| mo009 | h | Oficial 1ª instal·lador de captadors solars. (mà d'obra) | 5.995 | 28.39 | 170.198 |
| mo108 | h | Ajudant instal·lador de captadors solars. (mà d'obra) | 5.995 | 24.43 | 146.458 |
| % | % | Costos directes complementaris | 2 % | 2527.378 | 50.548 |
|  |  | Costos directes |  |  | 2577.926 |

Residus:
- col·locació: mt38csj028b Estructura suport, model AV 2-2 "JUNKERS", per a captador solar tèrmic, per a 2 panells, en coberta inclinada; factor de residu 0.006

## Recursos

**mt38csj010a** U Captador solar tèrmic pla
Dades tècniques: Cost energètic 1067.080 MJ; Emissió de CO2 66.874 kg
Residus:
- embalatge: re150101 Envasos de paper i cartró. (component de residu); rendiment 2.732 kg; Codi LER 15 01 01; Massa de l'element 1 kg; Volum 0.001333 m3

**mt38csj028b** U Estructura suport, model AV 2-2 "JUNKERS", per a captador solar tèrmic, per a 2 panells, en coberta inclinada
Dades tècniques: Cost energètic 102.175 MJ; Emissió de CO2 5.292 kg; Codi LER 17 04 05; Massa de l'element 10 kg; Volum 0.004762 m3
Residus:
- embalatge: re170203 Plàstic. (component de residu); rendiment 0.04 kg; Codi LER 17 02 03; Massa de l'element 1 kg; Volum 0.001667 m3

**mt38csj070b** U Vàlvula de seguretat
Dades tècniques: Cost energètic 511.326 MJ; Emissió de CO2 34.399 kg
Residus:
- embalatge: re150101 Envasos de paper i cartró; rendiment 0.072 kg

**mt37sve010d** U Vàlvula d'esfera de llautó niquelat per roscar de 1"
Dades tècniques: Cost energètic 843.399 MJ; Emissió de CO2 56.701 kg
Residus:
- embalatge: re150101 Envasos de paper i cartró; rendiment 0.072 kg
