# Caldera a gas, domèstica, de condensació, mural, per a calefacció

- Propietat de l'arxiu: CYPE Ingenieros S.A.
- Format: FIEBDC-3/2016
- Programa: Generador de preus de la construcció. CYPE Ingenieros, S.A.
- Data: 31/07/2023
- Divisa: EUR
- Costos indirectes: 3 %
- IVA: 21 %

## I Instal·lacions

### IC Calefacció, refrigeració, climatització i A.C.S.

#### ICG Calderes a gas

**ICG231** U Caldera a gas, domèstica, de condensació, mural, per a calefacció.
Caldera mural de condensació a gas N, per a calefacció, càmera de combustió estanca i tir forçat, model CerapurExcellence ZSB 30 - 2 E "JUNKERS", potència nominal 30 kW, rendiment 92%, eficiència energètica classe A, perfil de consum XL, potència sonora 55 dBA, dimensions 760x440x360 mm, pes 46,5 kg, encesa electrònica i seguretat per ionització, sense flama pilot, amb electrònica Bosch Heatronic 3, panell de comandaments amb display digital amb indicació de codi d'avaria, programador digital per a programació setmanal del circuit de calefacció, encastat en el frontal de la caldera, model DT 20, vas d'expansió de 10 litres, kit estàndard d'evacuació de fums i plantilla de muntatge, amb termòstat, model TR 12. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cmj023a | U | Caldera mural de condensació a gas N, per a calefacció, càmera de combustió estanca i tir forçat, model CerapurExcellence ZSB 30 - 2 E "JUNKERS", potència nominal 30 kW, rendiment 92%, eficiència energètica classe A, perfil de consum XL, potència sonora 55 dBA, dimensions 760x440x360 mm, pes 46,5 kg, encesa electrònica i seguretat per ionització, sense flama pilot, amb electrònica Bosch Heatronic 3, panell de comandaments amb display digital amb indicació de codi d'avaria, programador digital per a programació setmanal del circuit de calefacció, encastat en el frontal de la caldera, model DT 20, vas d'expansió de 10 litres, kit estàndard d'evacuació de fums i plantilla de muntatge. (material) | 1 | 2230 | 2230.000 |
| mt38scj010b | U | Termòstat, model TR 12 "JUNKERS", tot/res, alimentació a 230 V. (material) | 1 | 26 | 26.000 |
| mt35aia010a | m | Tub corbable de PVC, corrugat, de color negre, de 16 mm de diàmetre nominal, per a canalització encastada en obra de fàbrica (parets i sostres). Resistència a la compressió 320 N, resistència a l'impacte 1 joule, temperatura de treball -5°C fins 60°C, amb grau de protecció IP545 segons UNE 20324, no propagador de la flama. Segons UNE-EN 61386-1 i UNE-EN 61386-22. (material) | 8 | 0.37 | 2.960 |
| mt35cun020a | m | Cable unipolar H07Z1-K (AS), sent la seva tensió assignada de 450/750 V, reacció al foc classe Cca-s1a,d1,a1 segons UNE-EN 50575, amb conductor multifilar de coure classe 5 (-K) de 1,5 mm² de secció, amb aïllament de compost termoplàstic a força de poliolefina lliure de halògens amb baixa emissió de fums i gasos corrosius (Z1). Segons UNE 211025. (material) | 24 | 0.41 | 9.840 |
| mt38www010 | U | Material auxiliar per instal·lacions de calefacció. (material) | 1 | 1.68 | 1.680 |
| mo004 | h | Oficial 1ª calefactor. (mà d'obra) | 3.597 | 28.39 | 102.119 |
| mo103 | h | Ajudant calefactor. (mà d'obra) | 3.597 | 24.43 | 87.875 |
| % | % | Costos directes complementaris | 2 % | 2460.474 | 49.209 |
|  |  | Costos directes |  |  | 2509.683 |

Residus:
- col·locació: mt35aia010a; factor de residu 0.0275
- col·locació: mt35cun020a; factor de residu 0.0165

## Recursos

**mt38cmj023a** U Caldera mural de condensació a gas N
Dades tècniques: Cost energètic 1421.839 MJ; Emissió de CO2 114.567 kg
Residus:
- embalatge: re150101 Envasos de paper i cartró. (component de residu); rendiment 2.301 kg; Codi LER 15 01 01; Massa de l'element 1 kg; Volum 0.001333 m3
- embalatge: re170201 Fusta. (component de residu); rendiment 0.621 kg; Codi LER 17 02 01; Massa de l'element 1 kg; Volum 0.000909 m3

**mt35aia010a** m Tub corbable de PVC
Dades tècniques: Cost energètic 11.626 MJ; Emissió de CO2 0.577 kg; Codi LER 17 02 03; Massa de l'element 0.12 kg; Volum 0.0002 m3

**mt35cun020a** m Cable unipolar H07Z1-K (AS)
Dades tècniques: Cost energètic 0.772 MJ; Emissió de CO2 0.069 kg; Codi LER 17 04 11; Massa de l'element 0.02 kg; Volum 0.000013 m3
Residus:
- embalatge: re150101 Envasos de paper i cartró; rendiment 0.065 kg
