# Interacumulador d'intercanvi simple, per a producció d'A.C.S

- Propietat de l'arxiu: CYPE Ingenieros S.A.
- Format: FIEBDC-3/2016
- Programa: Generador de preus de la construcció. CYPE Ingenieros, S.A.
- Data: 31/07/2023
- Divisa: EUR
- Costos indirectes: 3 %
- IVA: 21 %

## I Instal·lacions

### IC Calefacció, refrigeració, climatització i A.C.S.

#### ICS Sistemes de conducció d'aigua

**ICS050** U Interacumulador d'intercanvi simple, per a producció d'A.C.S.
Interacumulador per a producció d'A.C.S., model SK 300-5 ZB "JUNKERS", d'acer vitrificat, de terra, amb bescanviador d'un serpentí, de 300 l, eficiència energètica classe B, 670 mm de diàmetre i 1495 mm d'altura, amb aïllament tèrmic d'escuma rígida de poliuretà injectat, connexió per a recirculació, control de temperatura por sonda NTC, pressió màxima admissible del dipòsit de 10 bar, protecció contra corrosió mitjançant ànode de magnesi, i obertura lateral per a inspecció de l'acumulador. Inclús vàlvules de tall, elements de muntatge i accessoris necessaris per al seu correcte funcionament.
Inclou: Replanteig. Col·locació. Connexionat. Comprovació del seu correcte funcionament.
Criteri d'amidament de projecte: Nombre d'unitats previstes, segons documentació gràfica de Projecte.
Criteri de mesura d'obra: Es mesurarà el nombre d'unitats realment executades segons especificacions de Projecte.

| Codi | Ut | Descripció | Rendiment | Preu | Import |
|---|---|---|---|---|---|
| mt38csj170c | U | Interacumulador per a producció d'A.C.S., model SK 300-5 ZB "JUNKERS", d'acer vitrificat, de terra, amb bescanviador d'un serpentí, de 300 l, eficiència energètica classe B, 670 mm de diàmetre i 1495 mm d'altura, amb aïllament tèrmic d'escuma rígida de poliuretà injectat, connexió per a recirculació, control de temperatura por sonda NTC, pressió màxima admissible del dipòsit de 10 bar, protecció contra corrosió mitjançant ànode de magnesi, i obertura lateral per a inspecció de l'acumulador. (material) | 1 | 1365 | 1365.000 |
| mt38csj075b | U | Vàlvula de seguretat, tarada a 6 bar, "JUNKERS". (material) | 1 | 29 | 29.000 |
| mt37sve010e | U | Vàlvula d'esfera de llautó niquelat per roscar de 1 1/4". (material) | 4 | 16.78 | 67.120 |
| mt38www011 | U | Material auxiliar per a instal·lacions d'A.C.S. (material) | 1 | 1.45 | 1.450 |
| mo004 | h | Oficial 1ª calefactor. (mà d'obra) | 0.899 | 28.39 | 25.523 |
| mo103 | h | Ajudant calefactor. (mà d'obra) | 0.899 | 24.43 | 21.963 |
| % | % | Costos directes complementaris | 2 % | 1510.056 | 30.201 |
|  |  | Costos directes |  |  | 1540.257 |

## Recursos

**mt38csj170c** U Interacumulador per a producció d'A.C.S
Dades tècniques: Cost energètic 4149.634 MJ; Emissió de CO2 171.391 kg
Residus:
- embalatge: re150101 Envasos de paper i cartró. (component de residu); rendiment 2.2 kg; Codi LER 15 01 01; Massa de l'element 1 kg; Volum 0.001333 m3
- embalatge: re170201 Fusta. (component de residu); rendiment 0.609 kg; Codi LER 17 02 01; Massa de l'element 1 kg; Volum 0.000909 m3

**mt38csj075b** U Vàlvula de seguretat, tarada a 6 bar, "JUNKERS"
Dades tècniques: Cost energètic 511.326 MJ; Emissió de CO2 34.399 kg
Residus:
- embalatge: re150101 Envasos de paper i cartró; rendiment 0.072 kg

**mt37sve010e** U Vàlvula d'esfera de llautó niquelat per roscar de 1 1/4"
Dades tècniques: Cost energètic 1282.649 MJ; Emissió de CO2 86.201 kg
Residus:
- embalatge: re150101 Envasos de paper i cartró; rendiment 0.072 kg
