# Interacumulador d'intercanvi doble, per a producció d'A.C.S

- Propietat de l'arxiu: CYPE Ingenieros S.A.
- Format: FIEBDC-3/2016
- Programa: Generador de preus de la construcció. CYPE Ingenieros, S.A.
- Data: 31/07/2023
- Divisa: EUR
- Costos indirectes: 3 %
- IVA: 21 %

## I Instal·lacions

### IC Calefacció, refrigeració, climatització i A.C.S.

#### ICS Sistemes de conducció d'aigua

**ICS055** U Interacumulador d'intercanvi doble, per a producció d'A.C.S.
Interacumulador de terra, de dos serpentins, de 300 l de capacitat, altura 1835 mm, diàmetre 600 mm, amb bóta d'acer vitrificat, protecció catòdica mitjançant ànode de sacrifici, aïllament amb escuma de poliuretà, presa per a recirculació, dues beines per a inserció de sensors i punt d'accés a interior per a manteniment. Inclús vàlvules de tall, elements de muntatge i accessoris necessaris per al seu correcte funcionament.
Inclou: Replanteig. Col·locació. Connexionat. Comprovació del seu correcte funcionament.
Criteri d'amidament de projecte: Nombre d'unitats previstes, segons documentació gràfica de Projecte.
Criteri de mesura d'obra: Es mesurarà el nombre d'unitats realment executades segons especificacions de Projecte.

| Codi | Ut | Descripció | Rendiment | Preu | Import |
|---|---|---|---|---|---|
| mt38csg065d | U | Interacumulador de terra, de dos serpentins, de 300 l de capacitat, altura 1835 mm, diàmetre 600 mm, amb bóta d'acer vitrificat, protecció catòdica mitjançant ànode de sacrifici, aïllament amb escuma de poliuretà, presa per a recirculació, dues beines per a inserció de sensors i punt d'accés a interior per a manteniment. (material) | 1 | 2500 | 2500.000 |
| mt37sve010d | U | Vàlvula d'esfera de llautó niquelat per roscar de 1". (material) | 6 | 12.15 | 72.900 |
| mt38www011 | U | Material auxiliar per a instal·lacions d'A.C.S. (material) | 1 | 1.45 | 1.450 |
| mo004 | h | Oficial 1ª calefactor. (mà d'obra) | 1.559 | 28.39 | 44.260 |
| mo103 | h | Ajudant calefactor. (mà d'obra) | 1.559 | 24.43 | 38.086 |
| % | % | Costos directes complementaris | 2 % | 2656.696 | 53.134 |
|  |  | Costos directes |  |  | 2709.830 |

## Recursos

**mt38csg065d** U Interacumulador de terra
Dades tècniques: Cost energètic 4302.489 MJ; Emissió de CO2 177.793 kg
Residus:
- embalatge: re150101 Envasos de paper i cartró. (component de residu); rendiment 2.332 kg; Codi LER 15 01 01; Massa de l'element 1 kg; Volum 0.001333 m3
- embalatge: re170201 Fusta. (component de residu); rendiment 0.625 kg; Codi LER 17 02 01; Massa de l'element 1 kg; Volum 0.000909 m3

**mt37sve010d** U Vàlvula d'esfera de llautó niquelat per roscar de 1"
Dades tècniques: Cost energètic 843.399 MJ; Emissió de CO2 56.701 kg
Residus:
- embalatge: re150101 Envasos de paper i cartró; rendiment 0.072 kg
