# Acumulador per a calefacció i climatització

- Propietat de l'arxiu: CYPE Ingenieros S.A.
- Format: FIEBDC-3/2016
- Programa: Generador de preus de la construcció. CYPE Ingenieros, S.A.
- Data: 31/07/2023
- Divisa: EUR
- Costos indirectes: 3 %
- IVA: 21 %

## I Instal·lacions

### IC Calefacció, refrigeració, climatització i A.C.S.

#### ICS Sistemes de conducció d'aigua

**ICS065** U Acumulador per a calefacció i climatització.
Acumulador d'acer al carboni, model G-600-I "JUNKERS", de terra, 600 l, eficiència energètica classe C, altura 1730 mm, diàmetre 770 mm, aïllament d'escuma rígida de poliuretà injectat en motllo, lliure de CFC, acabat exterior amb folre embuatat desmuntable. Inclús vàlvules de tall, elements de muntatge i accessoris necessaris per al seu correcte funcionament.
Inclou: Replanteig. Col·locació. Connexionat. Comprovació del seu correcte funcionament.
Criteri d'amidament de projecte: Nombre d'unitats previstes, segons documentació gràfica de Projecte.
Criteri de mesura d'obra: Es mesurarà el nombre d'unitats realment executades segons especificacions de Projecte.

| Codi | Ut | Descripció | Rendiment | Preu | Import |
|---|---|---|---|---|---|
| mt38csj205e | U | Acumulador d'acer al carboni, model G-600-I "JUNKERS", de terra, 600 l, eficiència energètica classe C, altura 1730 mm, diàmetre 770 mm, aïllament d'escuma rígida de poliuretà injectat en motllo, lliure de CFC, acabat exterior amb folre embuatat desmuntable. (material) | 1 | 1620 | 1620.000 |
| mt37sve010i | U | Vàlvula d'esfera de llautó niquelat per roscar de 3". (material) | 4 | 114.34 | 457.360 |
| mt38www010 | U | Material auxiliar per instal·lacions de calefacció. (material) | 1 | 1.68 | 1.680 |
| mo004 | h | Oficial 1ª calefactor. (mà d'obra) | 1.319 | 28.39 | 37.446 |
| mo103 | h | Ajudant calefactor. (mà d'obra) | 1.319 | 24.43 | 32.223 |
| % | % | Costos directes complementaris | 2 % | 2148.709 | 42.974 |
|  |  | Costos directes |  |  | 2191.683 |

## Recursos

**mt38csj205e** U Acumulador d'acer al carboni
Dades tècniques: Cost energètic 3879.098 MJ; Emissió de CO2 160.032 kg
Residus:
- embalatge: re150101 Envasos de paper i cartró. (component de residu); rendiment 2.23 kg; Codi LER 15 01 01; Massa de l'element 1 kg; Volum 0.001333 m3
- embalatge: re170201 Fusta. (component de residu); rendiment 0.613 kg; Codi LER 17 02 01; Massa de l'element 1 kg; Volum 0.000909 m3

**mt37sve010i** U Vàlvula d'esfera de llautó niquelat per roscar de 3"
Dades tècniques: Cost energètic 3865.440 MJ; Emissió de CO2 259.662 kg
Residus:
- embalatge: re150101 Envasos de paper i cartró; rendiment 0.073 kg
