# Vàlvula

- Propietat de l'arxiu: CYPE Ingenieros S.A.
- Format: FIEBDC-3/2016
- Programa: Generador de preus de la construcció. CYPE Ingenieros, S.A.
- Data: 09/03/2024
- Divisa: EUR
- Costos indirectes: 3 %
- IVA: 21 %

## I Instal·lacions

### IC Calefacció, refrigeració, climatització i A.C.S.

#### ICS Sistemes de conducció d'aigua

**ICS075** U Vàlvula.
Vàlvula d'esfera de llautó niquelat per roscar de 3/8". Inclús elements de muntatge i accessoris necessaris per al seu correcte funcionament.
Inclou: Replanteig. Col·locació. Connexionat. Comprovació del seu correcte funcionament.
Criteri d'amidament de projecte: Nombre d'unitats previstes, segons documentació gràfica de Projecte.
Criteri de mesura d'obra: Es mesurarà el nombre d'unitats realment executades segons especificacions de Projecte.

| Codi | Ut | Descripció | Rendiment | Preu | Import |
|---|---|---|---|---|---|
| mt37sve010a | U | Vàlvula d'esfera de llautó niquelat per roscar de 3/8". (material) | 1 | 4.17 | 4.170 |
| mt38www012 | U | Material auxiliar per a instal·lacions de calefacció i A.C.S. (material) | 0.1 | 2.1 | 0.210 |
| mo004 | h | Oficial 1ª calefactor. (mà d'obra) | 0.12 | 29.34 | 3.521 |
| mo103 | h | Ajudant calefactor. (mà d'obra) | 0.12 | 25.25 | 3.030 |
| % | % | Costos directes complementaris | 2 % | 10.931 | 0.219 |
|  |  | Costos directes |  |  | 11.150 |

## Recursos

**mt37sve010a** U Vàlvula d'esfera de llautó niquelat per roscar de 3/8"
Dades tècniques: Cost energètic 298.729 MJ; Emissió de CO2 20.121 kg
Residus:
- embalatge: re150101 Envasos de paper i cartró. (component de residu); rendiment 0.072 kg; Codi LER 15 01 01; Massa de l'element 1 kg; Volum 0.001333 m3
