# Termos elèctric

- Propietat de l'arxiu: CYPE INGENIEROS, S.A.
- Format: FIEBDC-3/2002
- Divisa: EUR
- Costos indirectes: 3.00 %
- IVA: 21.00 %

## Z Rehabilitació energètica

### ZC Calefacció, climatització i A.C.S.

#### ZCA Aigua calenta

**ZCA010** U Termos elèctric.
Rehabilitació energètica d'edifici mitjançant la col·locació, en substitució d'equip existent, de termos elèctric per al servei d'A.C.S., model Elacell Excellence 4000 ES 080 6 JU EDWVB "JUNKERS", instal·lació mural vertical, resistència blindada, capacitat 75 l, potència 2 kW, eficiència energètica classe B, perfil de consum M, de 823 mm d'altura i 457 mm de diàmetre, pes 20 kg, amb panell de comandaments amb display digital amb indicació de la potència i de codi d'avaria, funció Smart que adapta el funcionament del termo a l'estil de vida de l'usuari per optimitzar el consum d'energia i mode vacances. Inclús suport i ancoratges de fixació a parament, vàlvula de seguretat antiretorn, claus de tall d'esfera, tirantets flexibles, tant a l'entrada d'aigua com a la sortida. Totalment muntat, connexionat i provat.
Inclou: Replanteig de l'aparell. Fixació en parament mitjançant elements d'ancoratge. Col·locació de l'aparell i accessoris. Connexionat amb les xarxes de conducció d'aigua, elèctrica i de terra. Posada en marxa.
Criteri d'amidament de projecte: Nombre d'unitats previstes, segons documentació gràfica de Projecte.
Criteri de mesura d'obra: Es mesurarà el nombre d'unitats realment executades segons especificacions de Projecte.

| Codi | Ut | Descripció | Rendiment | Preu | Import |
|---|---|---|---|---|---|
| mt38tej028e | U | Termos elèctric per al servei d'A.C.S., model Elacell Excellence 4000 ES 080 6 JU EDWVB "JUNKERS", instal·lació mural vertical, resistència blindada, capacitat 75 l, potència 2 kW, eficiència energètica classe B, perfil de consum M, de 823 mm d'altura i 457 mm de diàmetre, pes 20 kg, amb panell de comandaments amb display digital amb indicació de la potència i de codi d'avaria, funció Smart que adapta el funcionament del termo a l'estil de vida de l'usuari per optimitzar el consum d'energia i mode vacances. (material) | 1.000 | 400.00 | 400.00 |
| mt38tew010a | U | Tirantet flexible de 20 cm i 1/2" de diàmetre. (material) | 2.000 | 8.00 | 16.00 |
| mt37sve010b | U | Vàlvula d'esfera de llautó niquelat per roscar de 1/2". (material) | 2.000 | 4.95 | 9.90 |
| mt37svs050a | U | Vàlvula de seguretat antiretorn, de llautó cromat, amb rosca de 1/2" de diàmetre, tarada a 8 bar de pressió, amb maneta de purga. (material) | 1.000 | 6.24 | 6.24 |
| mt38www011 | U | Material auxiliar per a instal·lacions d'A.C.S. (material) | 1.000 | 1.45 | 1.45 |
| mo008 | h | Oficial 1ª lampista. (mà d'obra) | 1.029 | 29.34 | 30.19 |
| mo107 | h | Ajudant lampista. (mà d'obra) | 1.029 | 25.25 | 25.98 |
| % | % | Costos directes complementaris | 2 % | 489.76 | 9.80 |
|  |  | Costos directes |  |  | 499.56 |
